# Puerta rápida de seguridad Expression de Assa Abloy. Ancho de paso de 600 mm a 1100 mm

- Propiedad del archivo: CONSTRUNARIO
- Formato: FIEBDC-3/2012
- Programa: Construnario Versión 3.51
- Fecha de los precios: 16/05/2024
- Divisa: EUR

**EXPRESSIONS** u Puerta rápida de seguridad Expression de Assa Abloy. Ancho de paso de 600 mm a 1100 mm
Puerta rápida de seguridad Expression de Assa Abloy. Ancho de paso de 600 mm a 1100 mm Tres opciones de diseño de armario: cristal abierto, en caja y central. Integración perfecta de tecnologías de sistemas de control de acceso y biometría Bandas de LED para una guía intuitiva del usuario. Sensores para la máxima seguridad. Ancho de paso de 600 mm a 1100 mm. Rendimiento energético eficiente y sostenible. Disponible en todos los colores RAL para múltiples combinaciones. Accesible para usuarios de sillas de ruedas y personas con cochecitos. Diseño innovador: SG Expression cuenta con un diseño elegante y minimalista, con acabados y materiales personalizables que se pueden adaptar a cualquier visión arquitectónica. Los arquitectos tendrán la libertad de elegir entre una amplia gama de opciones y colores. Rendimiento superior: con tecnología de sensores avanzada y sistemas de control inteligentes, SG Expression ofrece una detección rápida y precisa, lo que garantiza a los usuarios una experiencia de paso eficiente y fluida. El mecanismo de vanguardia de la puerta rápida garantiza un funcionamiento a alta velocidad mientras mantiene unos niveles de seguridad óptimos. Experiencia de usuario mejorada: SG Expression se ha diseñado pensando en la comodidad del usuario. Su amplia área de paso y su interfaz intuitiva proporcionan una experiencia de usuario fluida y sin complicaciones, lo que garantiza un movimiento sin esfuerzo a través de la puerta. Tecnología preparada para el futuro: SG Expression, construida con las últimas tecnologías, es una solución innovadora que puede adaptarse a las necesidades de seguridad en constante evolución de la arquitectura moderna.
