# Puerta rápida de seguridad, SG100 de Assa Abloy. Anchura de paso: 650-915 mm

- Propiedad del archivo: CONSTRUNARIO
- Formato: FIEBDC-3/2012
- Programa: Construnario Versión 3.51
- Fecha de los precios: 16/05/2024
- Divisa: EUR

**ASA_SG100** u Puerta rápida de seguridad, SG100 de Assa Abloy. Anchura de paso: 650-915 mm
Puerta rápida de seguridad, SG100 de Assa Abloy. Anchura de paso: 650-915 mm Nuestra puerta rápida compacta Diseño elegante y moderno Adaptable a sus necesidades Anchura de paso: 650-915 mm Entrada y salida rápida y fiable Solución rentable para evitar el acceso no autorizado Duradera y de bajo mantenimiento Puede integrarse con varios sistemas de control de acceso y tecnologías de identificación El acceso seguro nunca había sido tan elegante. Con nuestra puerta rápida compacta, no solo obtendrá el poder de gestionar y supervisar a las personas que entran y salen de su recinto, sino que esta entrada también aumentará el atractivo estético general de su edificio. Con un diseño fiable, esta puerta rápida de seguridad es la opción perfecta para cualquier edificio moderno, desde bancos y edificios gubernamentales hasta centros de transporte y minoristas. Usted y su personal pueden estar tranquilos: este tipo de entrada no compromete la seguridad, la velocidad ni el estilo.
