# Puerta rápida de seguridad, SG200 de Assa Abloy. Anchura de paso: 650 / 915 / 1200 mm

- Propiedad del archivo: CONSTRUNARIO
- Formato: FIEBDC-3/2012
- Programa: Construnario Versión 3.51
- Fecha de los precios: 16/05/2024
- Divisa: EUR

**ASA_SG200** u Puerta rápida de seguridad, SG200 de Assa Abloy. Anchura de paso: 650 / 915 / 1200 mm
Puerta rápida de seguridad, SG200 de Assa Abloy. Anchura de paso: 650 / 915 / 1200 mm Nuestra puerta rápida de estilo delgado con un tamaño reducido Elegante y personalizable para cualquier entorno Entrada y salida rápida y fiable Anchura de paso: 650 / 915 / 1200 mm Tecnologías de sensores avanzadas para detectar accesos no autorizados Rendimiento duradero Integración con diversos sistemas de control de acceso y tecnologías de identificación Solución rentable para un control de acceso seguro Cuando la innovación se une a la experiencia, se obtiene lo mejor de ambos mundos. Tomemos como ejemplo nuestra puerta rápida "slim": en cualquier momento, hasta 72 sensores de seguridad están funcionando para garantizar a su recinto el más alto nivel de seguridad que puede proporcionar una entrada. Igual de importante es que, con nuestra integración intuitiva del control de acceso, puede conectar esta puerta rápida de seguridad a cualquier sistema de control de acceso que ya tenga en su edificio. Así que si está buscando el futuro de la seguridad, esta es la solución.
