# Puerta rápida de seguridad, SG300 de Assa Abloy. Anchura de paso: 650 mm (SG 300) / 915 mm (SG 300H)

- Propiedad del archivo: CONSTRUNARIO
- Formato: FIEBDC-3/2012
- Programa: Construnario Versión 3.51
- Fecha de los precios: 16/05/2024
- Divisa: EUR

**ASA_SG300** u Puerta rápida de seguridad, SG300 de Assa Abloy. Anchura de paso: 650 mm (SG 300) / 915 mm (SG 300H)
Puerta rápida de seguridad, SG300 de Assa Abloy. Anchura de paso: 650 mm (SG 300) / 915 mm (SG 300H) Diseño liso y compacto para un flujo de personas eficiente Elegante y personalizable para adaptarse a cualquier entorno Entrada y salida rápida y fiable Anchura de paso: 650 mm (SG 300) / 915 mm (SG 300H) Apta para acceso en silla de ruedas Eficaz barrera dotada de sensor para evitar el acceso no autorizado Bajo mantenimiento Múltiples opciones de integración Supervisar quién entra y sale por una entrada no es fácil. Tiene que estar constantemente atento "tailgating", "piggybacking", al ingreso de intrusos o incluso personas que simplemente intentan forzar su entrada. Por eso necesita una puerta rápida que se ocupe de todo eso. De día o de noche, las 24 horas del día, los 7 días de la semana, nuestra puerta rápida de seguridad es una forma fiable y elegante de gestionar y controlar el flujo de tráfico en su recinto. Así que de la bienvenida a un punto de acceso elegante y despídase de las entradas ilegales.
