# Puerta rápida de seguridad, SG600 de Assa Abloy. nchura de paso: 500 mm (SG 600) / 900 mm (SG 605)

- Propiedad del archivo: CONSTRUNARIO
- Formato: FIEBDC-3/2012
- Programa: Construnario Versión 3.51
- Fecha de los precios: 16/05/2024
- Divisa: EUR

**ASA_SG600** u Puerta rápida de seguridad, SG600 de Assa Abloy. nchura de paso: 500 mm (SG 600) / 900 mm (SG 605)
Puerta rápida de seguridad, SG600 de Assa Abloy. nchura de paso: 500 mm (SG 600) / 900 mm (SG 605) Nuestra puerta rápida, que ahorra espacio, con alas plegables Optimizada y compacta para un flujo de personas fluido Moderna y personalizable para adaptarse a varios entornos Anchura de paso: 500 mm (SG 600) / 900 mm (SG 605) Acceso rápido Las sólidas características de seguridad evitan la entrada no autorizada Robusta y de fácil mantenimiento Compatible con diferentes tecnologías de control de acceso Solución económica para un control de acceso seguro No hay nada peor que pasar meses o incluso años diseñando su edificio y luego tener que elegir entre aspecto y seguridad cuando se trata de su entrada. Si ese es su dilema, esta es la puerta rápida para usted. Su diseño elegante y personalizable la convierte en el accesorio perfecto para cualquier entorno de gama alta, a la vez que gestiona a las multitudes que entran y salen de su recinto sin problemas. Por lo tanto, es una puerta rápida que resulta tranquilizador y elegante.
