# Puerta doble de seguridad, GS100 de Assa Abloy. Anchura de paso: máx. 1.000 mm

- Propiedad del archivo: CONSTRUNARIO
- Formato: FIEBDC-3/2012
- Programa: Construnario Versión 3.51
- Fecha de los precios: 16/05/2024
- Divisa: EUR

**ASA_GS100** u Puerta doble de seguridad, GS100 de Assa Abloy. Anchura de paso: máx. 1.000 mm
Puerta doble de seguridad, GS100 de Assa Abloy. Anchura de paso: máx. 1.000 mm Apertura y cierre suaves y sin esfuerzo Seguro y cómodo para el tráfico peatonal, incluidas las sillas de ruedas Ampliación ideal de una instalación Speedgate Anchura de paso: máx. 1.000 mm Velocidades de apertura y cierre ajustables para adaptarse a sus preferencias Duradero y de bajo mantenimiento para un funcionamiento duradero Eficiencia energética y cumplimiento de las normativas de accesibilidad Aunque puede ser la solución más discreta de nuestras soluciones de control de acceso, nuestra puerta batiente, sencilla pero robusta, sigue superando las expectativas. Es una forma fácil y de bajo mantenimiento de proteger las áreas de su edificio que desea proteger de visitantes no deseados. Diseñada para adaptarse a sus necesidades individuales, desde brazos giratorios de una o dos direcciones hasta placas interiores personalizables, esta puerta batiente de seguridad viene con muchas opciones adicionales. Eso significa que hace exactamente lo que usted esperaría, y un poco más.
