# Puerta batiente de seguridad de Assa Abloy. Anchura de paso: máx. 1.000 mm

- Propiedad del archivo: CONSTRUNARIO
- Formato: FIEBDC-3/2012
- Programa: Construnario Versión 3.51
- Fecha de los precios: 16/05/2024
- Divisa: EUR

**ASA_GS300** u Puerta batiente de seguridad de Assa Abloy. Anchura de paso: máx. 1.000 mm
Puerta batiente de seguridad de Assa Abloy. Anchura de paso: máx. 1.000 mm Apertura y cierre suaves y sin esfuerzo Seguro y cómodo para el tráfico peatonal, incluidas las sillas de ruedas Velocidades de apertura y cierre ajustables para adaptarse a sus preferencias Anchura de paso: máx. 1.000 mm Duradero y de bajo mantenimiento para un funcionamiento duradero Eficiencia energética y cumplimiento de las normativas de accesibilidad Cuando se trata de su edificio, a veces quiere que cada detalle brille. Incluso algo tan simple como una puerta giratoria de seguridad puede contribuir al ambiente general. - Por eso hemos diseñado esta puerta con una superficie tan elegante y lisa como fiable y duradera. De este modo, protege los espacios que desea mantener seguros con una entrada que parezca esencial en lugar de necesaria. Elegante, sólida y segura: es una puerta giratoria para cualquier establecimiento de lujo.
