# Torno de seguridad, TS100 de Assa Abloy. Anchura de paso: 530 mm. Longitud del brazo: 480 mm

- Propiedad del archivo: CONSTRUNARIO
- Formato: FIEBDC-3/2012
- Programa: Construnario Versión 3.51
- Fecha de los precios: 16/05/2024
- Divisa: EUR

**ASA_TS100** u Torno de seguridad, TS100 de Assa Abloy. Anchura de paso: 530 mm. Longitud del brazo: 480 mm
Torno de seguridad, TS100 de Assa Abloy. Anchura de paso: 530 mm. Longitud del brazo: 480 mm Práctico y compacto Construcción robusta y duradera para soportar un uso intensivo Instalación y mantenimiento sencillos Anchura de paso: 530 mm Longitud del brazo: 480 mm Integración con varios sistemas de control de acceso, incluida la biometría Solución rentable y práctica para controlar el acceso a áreas restringidas Opción de brazo de caída para escenarios de vías de escape Las aglomeraciones pueden causar confusión, pero no tienen por qué hacerlo. Mejore el flujo de tráfico de su edificio configurando nuestro torno de acceso. Podrá gestionar un gran volumen de visitantes, simplificar la carga de trabajo de su personal, asegurar su espacio y también crear un ambiente más tranquilo. No se preocupe: estos tornos están hechos para durar. Desde una gran cantidad de tráfico hasta emergencias repentinas, ningún reto es demasiado para estos brazos de acero inoxidable.
