# Torno de seguridad, TS200 de Assa Abloy. Anchura de paso: 530 mm. Longitud del brazo: 480 mm

- Propiedad del archivo: CONSTRUNARIO
- Formato: FIEBDC-3/2012
- Programa: Construnario Versión 3.51
- Fecha de los precios: 16/05/2024
- Divisa: EUR

**ASA_TS200** u Torno de seguridad, TS200 de Assa Abloy. Anchura de paso: 530 mm. Longitud del brazo: 480 mm
Torno de seguridad, TS200 de Assa Abloy. Anchura de paso: 530 mm. Longitud del brazo: 480 mm Práctico y compacto Construcción robusta y duradera para soportar un uso intensivo Instalación y mantenimiento sencillos Anchura de paso: 530 mm Longitud del brazo: 480 mm Integración con varios sistemas de control de acceso, incluida la biometría Solución rentable y práctica para controlar el acceso a áreas restringidas Opción de brazo de caída para escenarios de vías de escape Ya no se trata solo del rendimiento. Sabemos que desea que su edifico tenga un aspecto y una sensación de elegancia, por lo que hemos creado este torno elegantemente curvo pero minimalista. Atemporal tanto en forma como en función, mejora la atmósfera de su recinto, gestiona su flujo de tráfico y protege todo su entorno al mismo tiempo. Seleccione este torno para un aspecto y una sensación tan impecables como sus brazos de acero inoxidable que suben y bajan después de cada visitante.
