# Sistema de gestión de muelles de carga - DMS - con asignación de muelles de carga de Assa Abloy

- Propiedad del archivo: CONSTRUNARIO
- Formato: FIEBDC-3/2012
- Programa: Construnario Versión 3.51
- Fecha de los precios: 16/05/2024
- Divisa: EUR

**ASA_DMS** u Sistema de gestión de muelles de carga - DMS - con asignación de muelles de carga de Assa Abloy
Tome el control digital desde la puerta de entrada hasta el muelle de carga y viceversa La digitalización se está acelerando, y la única certeza es que seguirá haciéndolo. Se está produciendo un cambio de paradigma, en el que las fronteras entre las soluciones físicas y digitales se están difuminando cada vez más. Un ejemplo es el DMS (Sistema de gestión de muelles de carga) de ASSA ABLOY, con asignación de muelles de carga, parte de ASSA ABLOY Insight. Combina innovación, digitalización y experiencia probada para optimizar y crear instalaciones logísticas más eficientes, de todas las escalas y tipos, y en todos los rincones del mundo. Tome el control de su instalación con instrucciones de llegada digitalizadas Una parte central de ASSA ABLOY DMS es la asignación automatizada de muelles de carga. A través de una interfaz sencilla y fácil de entender, puede crear un plan para los movimientos de transporte de llegada y salida del día, mientras que el escaneo de la placa de registro del sistema garantiza que las entregas se dirijan al muelle de carga correcto en el momento adecuado. El sistema de gestión de muelles de carga se puede integrar con otros sistemas para extraer datos de pedidos de transporte. Crear una base digital para un servicio más proactivo A través de la interfaz DMS, convertimos la información de los muelles de carga en datos valiosos, sobre todo en términos de mantenimiento y servicio. A través de la interfaz, usted disfruta de un control rápido y una visión general de cuántos días han transcurrido desde el servicio anterior o el nivel de uso en cada muelle de carga. También puede supervisar alarmas, el historial de alarmas y tendencias, así como la gestión de fallos. Todo esto para que, junto con nuestro equipo de servicio o su propio equipo de mantenimiento, pueda minimizar las paradas y crear la máxima productividad. Seguridad y control para una mayor eficiencia y seguridad Con la interfaz DMS, puede supervisar la actividad en cada muelle de carga y obtener rápidamente una visión general de la actividad en sus instalaciones. ¿Qué muelles de carga están vacíos? ¿Cuáles están ocupados? ¿Se está realizando la carga? ¿Ha salido el camión del recinto? Puede controlar el cierre y la apertura a distancia y asegurarse de que las puertas estén bloqueadas o desbloqueadas en cualquier momento. Además, permite acceder fácilmente a los vehículos de servicio o a los comerciantes durante periodos de tiempo predeterminados. Todo lo que se necesita para crear control y seguridad en sus instalaciones. Póngase en posición para una mayor eficiencia y un ahorro energético integral Una parte poderosa de la plataforma DMS es su capacidad para recopilar datos, analizar y optimizar. Esto crea grandes oportunidades en términos de reducción del consumo de energía en sus instalaciones. Con funciones como el funcionamiento ecológico y el cierre automático, puede llevar la optimización al siguiente nivel, y eso es solo el principio. Quizás la mayor ventaja del sistema de gestión de muelles de carga DMS de ASSA ABLOY viene cuando comienza a planificar y mejorar los flujos de trabajo con la ayuda de datos en tiempo real, datos históricos y tendencias identificadas.
