# Sistema de automatización de puertas residenciales de Assa Abloy

- Propiedad del archivo: CONSTRUNARIO
- Formato: FIEBDC-3/2012
- Programa: Construnario Versión 3.51
- Fecha de los precios: 16/05/2024
- Divisa: EUR

**ASA_APRS** u Sistema de automatización de puertas residenciales de Assa Abloy
Accesos higiénicos, más seguros y fáciles Automatizar la puerta de su comunidad de propietarios es la manera más sencilla de incrementar la higiene, la seguridad y sobre todo la comodidad en el tránsito en su portal. Abra las puertas de su edificio sin usar las manos Las puertas de entrada de un portal son zonas de vital importancia para una comunidad de vecinos. Los tiradores de estas puertas se tocan constantemente y en muchos casos hay que realizar un gran esfuerzo para poder abrirlas. Eliminar la necesidad de tocar esos tiradores y de tirar o empujar de la puerta trae consigo muchas ventajas: Accesibilidad Higiene Seguridad Cumplimiento de las normativas vigentes
