# Bomba de calor aerotérmica ecoAIR+ 3-12 PRO de Ecoforest. Potencia: 3-12 kW. Con refrigerante natural R290 - de Ecoforest

- Propiedad del archivo: CONSTRUNARIO
- Formato: FIEBDC-3/2012
- Programa: Construnario Versión 3.51
- Fecha de los precios: 10/06/2024
- Divisa: EUR

**ECOAIR312PRO** u Bomba de calor aerotérmica ecoAIR+ 3-12 PRO de Ecoforest. Potencia: 3-12 kW. Con refrigerante natural R290 - de Ecoforest
Bomba de calor aerotérmica ecoAIR+ 3-12 PRO de Ecoforest. Potencia: 3-12 kW. Con refrigerante natural R290 Rango de potencias: 3-12 kW Rendimiento: Hasta 400% Servicios: Calefacción, refrigeración y piscina Hibridación con energía fotovoltaica Sistemas de emisión: Radiadores, suelo radiante, fancoils Energía renovable y limpia – Aerotermia Sin emisiones de CO2 Instalaciones compactas y sencillas Silenciosa Control total de tu vivienda sin estar en ella, ecoSMART easynet A x A x P : 973mm x 1150mm x 475mm En su compromiso con un mundo sostenible, Ecoforest ha desarrollado la tecnología más avanzada para dar al mercado un producto único, la ecoAIR+ PRO es la primera bomba de calor aerotérmica monobloc que utiliza un refrigerante natural (propano) y tiene rangos de modulación de hasta el 80%. El efecto invernadero asociado al uso del gas propano como refrigerante es unas 700 veces menor que el de los gases refrigerantes más comunes en los equipos actuales al tratarse de un refrigerante natural. Gracias al uso del propano, es posible producir temperaturas de impulsión de más de 70°C con gran eficiencia, es decir, temperaturas muy similares a las producidas por calderas ineficientes de gas o gasoil. Esto facilita su sustitución y no es necesario cambiar el sistema de emisión de calor, aunque sean radiadores viejos. Nunca ha sido más fácil instalar una aerotermia en cualquier instalación ya sea vivienda nueva o renovación
