# Bomba de calor aerotérmica ecoAIR+ EVI 4-20 de Ecoforest. Potencia: 4-20 kW. Con refrigerante natural R290 - de Ecoforest

- Propiedad del archivo: CONSTRUNARIO
- Formato: FIEBDC-3/2012
- Programa: Construnario Versión 3.51
- Fecha de los precios: 10/06/2024
- Divisa: EUR

**ECOAIREVI420** u Bomba de calor aerotérmica ecoAIR+ EVI 4-20 de Ecoforest. Potencia: 4-20 kW. Con refrigerante natural R290 - de Ecoforest
Bomba de calor aerotérmica ecoAIR+ EVI 4-20 de Ecoforest. Potencia: 4-20 kW. Con refrigerante natural R290 Rango de potencias: 4-20 kW Rendimiento: Hasta 400% Servicios: Calefacción, refrigeración y piscina Hibridación con energía fotovoltaica Sistemas de emisión: Radiadores, suelo radiante, fancoils Energía renovable y limpia – Aerotermia Sin emisiones de CO2 Instalaciones compactas y sencillas Silenciosa Control total de tu vivienda sin estar en ella, ecoSMART easynet A x A x P: 1254mm x 1350mm x 625mm La bomba de calor aerotérmica de Ecoforest permite reducir hasta el 80% del consumo de energía de una casa, utilizando una fuente de energía renovable que minimiza las emisiones de CO2 al medio ambiente. Nuestro departamento de I+D, después de varios años de desarrollo, ha desarrollado una bomba de calor muy compacta y fácil de instalar, manteniendo todos los controles necesarios para regular la temperatura de su hogar. A diferencia de otras bombas de calor aerotérmicas, la ecoAIR puede funcionar en condiciones climáticas extremas, manteniendo un alto rendimiento y sin disminuir su potencia. Ecoforest dispone de 4 módulos hidráulicos que cubren la mayoría de los requisitos de instalación. Esto permite que la instalación se realice en muy poco tiempo.
