# Bomba de calor para la producción de ACS Ecothermo 200/260 de Ecoforest. Rango de potencias: 1,1-1,8 kW - de Ecoforest

- Propiedad del archivo: CONSTRUNARIO
- Formato: FIEBDC-3/2012
- Programa: Construnario Versión 3.51
- Fecha de los precios: 10/06/2024
- Divisa: EUR

**ECOTHERMO200260** u Bomba de calor para la producción de ACS Ecothermo 200/260 de Ecoforest. Rango de potencias: 1,1-1,8 kW - de Ecoforest
Bomba de calor para la producción de ACS Ecothermo 200/260 de Ecoforest. Rango de potencias: 1,1-1,8 kW Rango de potencias: 1,1-1,8 kW. Producción de agua caliente sanitaria. Capacidad depósito: 200 L, 260 L. Depósito INOX AISI 444. Producción de ACS hasta 70ºC con apoyo d resistencia eléctrica. Posibilidad de hibridación con energía fotovoltaica. Controlador táctil con 3 modos de operación. Alimentación eléctrica monofásica (230V). Ecoforest pone al alcance de sus clientes la bomba de calor ecoTHERMO, diseñada para la producción directa de ACS. Las bombas de calor para ACS ecoTHERMO cuentan con depósitos fabricados en acero inoxidable de máxima calidad, facilitando todavía más su instalación, ya que es un sistema compacto que se instala en el interior de la vivienda. Los equipos ecoTHERMO utilizan la energía contenida en el aire (aerotermia) para el calentamiento de agua caliente, consiguiendo importantes ahorros energéticos respecto a otros sistemas de acumulación y producción de agua caliente. Gran parte de la energía empleada es de origen renovable y sin coste. Esta es una de las razones por las que las bombas ecoTHERMO son una solución eficiente y respetuosa con el medio ambiente para disponer de ACS en el hogar. Disponible con capacidad de 200 y de 260 litros. Fácil instalación y escaso mantenimiento gracias al filtro de aspiración que incorporan. Depósitos fabricados en acero inoxidable 444, sin ser necesaria la incorporación de ánodo de sacrificio. Conexión de recirculación integrada de serie. Controlador táctil con 3 modos de operación (ECO, Auto, OverBoost) Hibridación fotovoltaica. Conexión a instalaciones fotovoltaicas que permite una acumulación de energía térmica gratuita. Interfaz integrada en el equipo. Desinfección antilegionela automática. Modelos disponibles en versión monofásica. Producción de agua caliente sanitaria hasta 70ºC con resistencia eléctrica. Las unidades incluyen pack con válvula de seguridad y ‘silent blocks’. Máxima fiabilidad y gran eficiencia. Gran volumen de agua caliente siempre disponible. Control inteligente con programación horaria para periodos de tarifa eléctrica. Fácil acceso al equipo. Extracción de la carcasa lateral y frontal.
