# Estufa de pellets de aire, modelo Miami de Ecoforest. Para calentar 55 m2 - de Ecoforest

- Propiedad del archivo: CONSTRUNARIO
- Formato: FIEBDC-3/2012
- Programa: Construnario Versión 3.51
- Fecha de los precios: 10/06/2024
- Divisa: EUR

**MIAMI** u Estufa de pellets de aire, modelo Miami de Ecoforest. Para calentar 55 m2 - de Ecoforest
Estufa de pellets de aire, modelo Miami de Ecoforest. Para calentar 55 m2 Potencia: 5,5 kW Rendimiento: 91,2 % Tolva: 7 kg Autonomía: 11 - 6 h Consumo: 700 - 1200 g/h Peso: 77 kg Diámetro salida de gases: 80 mm Esta estufa de pellets para pasillo es el modelo más estrecho de la gama ECOFOREST, el cual ofrece todas las ventajas de nuestra tecnología en una estufa estanca muy compacta, con unas dimensiones que se ajustan a espacios muy reducidos, incluyendo WIFI y conexión a internet, intercambiador aleteado, etc. Además cuenta con la característica de ser la estufa de pellets más plana del mundo con una profundidad de apenas 16,7 cm. Si buscas una estufa de pellets estrecha y de poco espesor esta es la estufa para pasillo que debes elegir. Colores disponibles: - Roble - Negro Incluye Estanca Estufa más estrecha del mundo, la estufa de pellets perfecta para pasillos Regulación automática del aire de combustión, aporte de combustible y aire de convección. Electrónica exclusiva Ecoforest Gestión vía WiFi e Internet Control y programación por potencia o por temperatura ambiente con modulación de potencia con sonda ambiente o termostato opcional Vacuum cleaning system Múltiples sistemas de seguridad Cestillo de acero inoxidable Intercambiador aleteado sin necesidad de limpieza cotidiana Posibilidad de salida de humos superior o trasera (tubería interior no incluida). Diámetro de entrada de aire: 30 mm Modo ecoSILENCE
