# Estufa de pellets de aire canalizable, modelo Ibiza de Ecoforest. Potencia: 11 Kw - de Ecoforest

- Propiedad del archivo: CONSTRUNARIO
- Formato: FIEBDC-3/2012
- Programa: Construnario Versión 3.51
- Fecha de los precios: 10/06/2024
- Divisa: EUR

**IBIZA** u Estufa de pellets de aire canalizable, modelo Ibiza de Ecoforest. Potencia: 11 Kw - de Ecoforest
Estufa de pellets de aire canalizable, modelo Ibiza de Ecoforest. Potencia: 11 Kw Potencia: 11 kW Rendimiento: 91,2 % Tolva: 29 kg Autonomía: 25 - 11 h Consumo: 1200 - 2500 g/h Peso: 152 kg Diámetro salida de aire canalizable: 2 x 120 mm Diámetro salida de gases: 100 mm La estufa de pellet canalizable Ibiza es el modelo más potente de la gama de estufas de pellets de aire con estética plana. Este diseño compacto y moderno sigue la estética de toda la gama de estufas Ecoforest, un diseño moderno con la última tecnología en estufas de pellets. Sus dos salidas canalizables permiten calentar una vivienda completa con distintas estancias, además su regulación permitirá regular el calor que se envia a cada una de las estancias de manera manual. Colores disponibles: - Blanco Incluye Regulación automática del aire de combustión, aporte de combustible y aire de convección. Electrónica exclusiva Ecoforest Gestión vía WiFi e Internet Control y programación por potencia o por temperatura ambiente con modulación de potencia con sonda ambiente o termostato opcional Vacuum cleaning system Múltiples sistemas de seguridad Cestillo de acero inoxidable Intercambiador aleteado de aluminio sin necesidad de limpieza cotidiana Hogar con vermiculita y fundición Dos salidas de aire canalizables long. máx. 7 metros (diámetro: 120 mm). Configuración de canalización con 3 posiciones (trasera y/o superior) Posibilidad de salida de gases trasera o lateral derecho Frente decorativo en cristal templado negro Modo ecoSILENCE
