# Estufa de pellets de aire canalizable, modelo Granada de Ecoforest. Potencia: 12 Kw - de Ecoforest

- Propiedad del archivo: CONSTRUNARIO
- Formato: FIEBDC-3/2012
- Programa: Construnario Versión 3.51
- Fecha de los precios: 10/06/2024
- Divisa: EUR

**GRANADA** u Estufa de pellets de aire canalizable, modelo Granada de Ecoforest. Potencia: 12 Kw - de Ecoforest
Estufa de pellets de aire canalizable, modelo Granada de Ecoforest. Potencia: 12 Kw Potencia: 12 kW Rendimiento: 91 % Tolva: 25 kg Autonomía: 23 - 9 h Consumo: 1100 - 2700 g/h Peso: 129 kg Diámetro salida de aire canalizable: 1 x 100 mm Diámetro salida de gases: 80 mm Haz destacar una de las paredes de tu casa con nuestra estufa de pellets Granada. Su puerta del hogar en efecto espejo y su acabado en acero inoxidable hará que tu salón brille un poco más. Su salida canalizable hará que esta estufa de pellets te permita calentar otra estancia de la vivienda o incluso el piso superior. Incluye Regulación automática del aire de combustión, aporte de combustible y aire de convección Electrónica exclusiva Ecoforest Gestión vía WiFi e Internet Control y programación por potencia o por temperatura ambiente con modulación de potencia con sonda ambiente o termostato opcional Policombustible (pellets, cáscara de almendra, hueso aceituna) Vacuum cleaning system Múltiples sistemas de seguridad Cestillo de fundición Intercambiador aleteado de aluminio sin necesidad de limpieza cotidiana Bandeja de carga de combustible de gran capacidad Hogar con vermiculita Guías de extracción para mantenimientos Estructura para montaje regulable en altura Acabado acero inoxidable efecto espejo Una salida de aire canalizable, long. max 7 metros (diámetro: 100 mm) Dos salidas de aire frontal Puerta hogar efecto espejo
