# Hidro estufa de pellets, modelo Hidrocopper 18 Slim de Ecoforest. Potencia: 18 kW - de Ecoforest

- Propiedad del archivo: CONSTRUNARIO
- Formato: FIEBDC-3/2012
- Programa: Construnario Versión 3.51
- Fecha de los precios: 10/06/2024
- Divisa: EUR

**HIDROCOPPER18SLIM** u Hidro estufa de pellets, modelo Hidrocopper 18 Slim de Ecoforest. Potencia: 18 kW - de Ecoforest
Hidro estufa de pellets, modelo Hidrocopper 18 Slim de Ecoforest. Potencia: 18 kW Potencia: 18 kW Rendimiento: 95 % Tolva: 36 kg Autonomía: 18 - 9 h Consumo: 2000 - 3900 g/h Peso: 154 kg Diámetro entrada de gases: 60 mm Diámetro salida de gases: 100 mm Nueva hidroestufa Hidrocopper 18 Slim. Actualizamos la hidroestufa más vendida de nuestra marca con un formato pasillero con rendimientos por encima del 90%. Gracias a su diseño moderno será el complemento perfecto para cualquier vivienda. Calienta tus radiadores, suelo radiante, fancoils y agua caliente sanitaria con la hidroestufa Hidrocopper 18 Slim. Colores disponibles: - Blanco - Negro Incluye Estanca Regulación automática del aire de combustión, aporte de combustible y caudal bomba recirculadora. Regulación por software de la temperatura de ida y el retorno sin válvula anticondensación Posibilidad de control de depósito de ACS, inercia y tolvas Electrónica exclusiva Ecoforest Gestión vía WiFi e Internet Control y programación por potencia o por temperatura ambiente con modulación de potencia con sonda ambiente o termostato opcional Policombustible (pellets, hueso aceituna) Vacuum cleaning system Múltiples sistemas de seguridad Hogar con fundición Cestillo de fundición con alas en inox. Incluye bomba recirculadora, vaso de expansión (7 l) y válvula de seguridad. Frente decorativo y parte superior en cristal templado negro Diámetro de entrada de aire: 60mm
