# Hidro estufa de pellets, modelo Super Insert 24/30 de Ecoforest. Potencia: 24/30 kW - de Ecoforest

- Propiedad del archivo: CONSTRUNARIO
- Formato: FIEBDC-3/2012
- Programa: Construnario Versión 3.51
- Fecha de los precios: 10/06/2024
- Divisa: EUR

**SUPERISINSERT2430** u Hidro estufa de pellets, modelo Super Insert 24/30 de Ecoforest. Potencia: 24/30 kW - de Ecoforest
Hidro estufa de pellets, modelo Super Insert 24/30 de Ecoforest. Potencia: 24/30 kW Potencia: 24 / 30 kW Rendimiento: 92,8 / 92,5 % Tolva: 109 kg Autonomía: 53 - 21 h / 51 - 16 h Consumo: 2120 - 5200 / 2130 - 6610 g/h Diámetro salida de gases: 100 mm Colores disponibles: - Blanco - Negro Incluye Regulación automática del aire de combustión, aporte de combustible y caudal bomba recirculadora Regulación por software de la temperatura de ida y el retorno sin válvula anticondensación Control de deposito de ACS, inercia y tolvas Electrónica exclusiva Ecoforest Gestión vía WiFi e Internet Control y programación por potencia o por temperatura ambiente con modulación de potencia con sonda ambiente o termostato opcional Policombustible (pellets, cáscara de almendra, hueso aceituna) Vacuum cleaning system Múltiples sistemas de seguridad Hogar con vermiculita Cestillo de fundición Intercambiador de acero inoxidable Incluye bomba recirculadora, vaso de expansión (8 l) y válvula de seguridad. Ruedas para mantenimientos Limpieza automática del intercambiador
