# Gestor energético ecoSMART e-system de Ecoforest - de Ecoforest

- Propiedad del archivo: CONSTRUNARIO
- Formato: FIEBDC-3/2012
- Programa: Construnario Versión 3.51
- Fecha de los precios: 10/06/2024
- Divisa: EUR

**ECOSMART** u Gestor energético ecoSMART e-system de Ecoforest - de Ecoforest
Gestor energético ecoSMART e-system de Ecoforest • Tecnología única: patente Europea. • Gestión de excedentes: almacenamiento del excedente de energía eléctrica renovable como energía térmica. • Control de tarifa: prioridad para el funcionamiento de la bomba de calor durante los periodos valle del precio de la electricidad. • Limitación de potencia: modulación de la potencia consumida por la bomba de calor con la finalidad de no exceder una potencia máxima contratada establecida. • Compatible con sistemas de producción: fotovoltaicos, eólicos, hidroeléctricos… • Sistema que permite reducir o eliminar las baterías eléctricas para el almacenamiento de energía. Una solución compacta para viviendas El ecoSMART e-system es un equipo diseñado para su uso en instalaciones domésticas que permite obtener sistemas más compactos y eficientes. Esta unidad incluye un inversor fotovoltaico, el regulador y una cantidad de baterías eléctricas a elegir según las necesidades, de manera que todos los componentes de la instalación fotovoltaica ya están incluidos y no es necesario instalarlos. El e-system es compatible con instalaciones domésticas monofásicas de menos de 5 kW de producción eléctrica de origen renovable y puede conectarse hasta a dos líneas de paneles fotovoltaicos. Es compatible con todo tipo de paneles fotovoltaicos. La capacidad de almacenamiento es modular y seleccionable. El e-system puede integrar de 0 a 5 baterías eléctricas de 2,4 kWh cada una, alcanzando una capacidad máxima de almacenamiento de 12 kWh, lo que es más que suficiente para las aplicaciones domésticas y el consumo en viviendas individuales. Estas funcionalidades permiten reducir la factura energética mediante la gestión del excedente de energía renovable, el control de la tarifa eléctrica y la regulación de la potencia consumida por la instalación
