# Gestor energético ecoSMART e-source community de Ecoforest - de Ecoforest

- Propiedad del archivo: CONSTRUNARIO
- Formato: FIEBDC-3/2012
- Programa: Construnario Versión 3.51
- Fecha de los precios: 10/06/2024
- Divisa: EUR

**ECOSMARTCOM** u Gestor energético ecoSMART e-source community de Ecoforest - de Ecoforest
Gestor energético ecoSMART e-source community de Ecoforest • Multiservicio: gestión de ACS, calefacción y frío. • Aprovechamiento de la tecnología HTR para la producción de ACS hasta 70ºC y para la producción simultánea de servicios: calor y frío. • Sistema de captación adaptable: aerotermos o perforaciones geotérmicas. • Contadores energéticos integrados, consumo individualizado para cada vivienda o común para todo el edificio. • Aumento de la eficiencia individual y confort. • Desescarche único con bomba de calor aerotérmica específica, que reduce el tiempo de desescarche y mejora el redimiento estacional. Las bombas de calor individuales no realizan desescarches. Gestión de la energía para comunidades y edificios El e-source permite la sustitución de calderas por bombas de calor en edificios comunitarios. Con este dispositivo, Ecoforest posibilita la renovación de las calderas convencionales por una instalación con captación común con una bomba de calor por vivienda (para producción individualizada) o una o varias bombas de calor en cascada (para producción común). Esta innovación presenta grandes ventajas como un sistema de captación adaptable (aerotermos o perforaciones geotérmicas) que permite geotermia y aerotermia. Estas posibilidades aportan mayores rendimientos y vida útil de la instalación, aumentan la eficiencia individual y el confort, y permiten la gestión de múltiples servicios (ACS, calefacción y frío) a través de un sistema completamente adaptado a las necesidades de cada instalación.
