# Aerotermos de alta potencia de la gama AU HP de Ecoforest. Potencias: 40, 70, 100, 150 - de Ecoforest

- Propiedad del archivo: CONSTRUNARIO
- Formato: FIEBDC-3/2012
- Programa: Construnario Versión 3.51
- Fecha de los precios: 10/06/2024
- Divisa: EUR

**GAMAAU** u Aerotermos de alta potencia de la gama AU HP de Ecoforest. Potencias: 40, 70, 100, 150 - de Ecoforest
Aerotermos de alta potencia de la gama AU HP de Ecoforest. Potencias: 40, 70, 100, 150 Compatible con las bombas de calor ecoGEO+ HP Instalación totalmente hidráulica sin necesidad de añadir carga adicional de refrigerante. Sin limitación de distancia entre la unidad exterior y la bomba de calor. Tecnología única de desescarche: desescarche a compresor parado sin necesidad de inversión de ciclo que permite reducir la duración y la reptitividad de los mismos. Rendimientos estacionales considerablemente superiores a los de la aerotermia convencional. Control vía Internet con el kit ecoSMART easynet. Peso: 550 kg / 700 kg / 1100 kg / 1500 kg Rango tª exterior: -15ºC a 40ºC Medidas: 1875 x 1700 x 1390 / 1875 x 2800 x 1390 / 1875 x 4000 x 1390 / 2380 x 4300 x 2300 mm Aerotermos: Gama AU HP La combinación de nuestras bombas de calor ecoGEO+ y nuestras unidades exteriores AU ofrecen una combinación entre la bomba de calor ecoGEO+ con captación aerotérmica o híbrida mediante unidades aerotérmicas exteriores. Entre las ventajas de estas instalaciones, está la capacidad de reducir los costes en la instalación y manterner la potencia en instalaciones en las que no es posible satisfacer la demanda únicamente mediante captación geotérmica. Gama AU, diseñada para grandes instalaciones La gama AU consta de unidades aerotérmica de varias potencias: AU40, AU70, AU100 y AU150. A diferencia de todos los demás productos del mercado, la gama AU se puede utilizar como fuente de captación para nuestras bombas de calor ecoGEO+ sustituyendo o complementando la captación geotérmica (hibridación exclusiva Ecoforest) en instalaciones donde el sondeo geotérmico no es posible o está limitado. El gestor de fuentes ecoSMART e-source permite combinar hasta tres fuentes de captación (geotérmica, freática o aerotérmica) con bombas de calor de la gama ecoGEO+ HP. El ecoSMART e-source busca en todo momento la fuente o combinación de fuentes más eficiente (geotérmica, freática o aerotérmica).
