# Aerotermos gama AU doméstica de Ecoforest. Potencias: 6, 12, 22 - de Ecoforest

- Propiedad del archivo: CONSTRUNARIO
- Formato: FIEBDC-3/2012
- Programa: Construnario Versión 3.51
- Fecha de los precios: 10/06/2024
- Divisa: EUR

**GAMAAUDOM** u Aerotermos gama AU doméstica de Ecoforest. Potencias: 6, 12, 22 - de Ecoforest
Aerotermos gama AU doméstica de Ecoforest. Potencias: 6, 12, 22 Instalación totalmente hidráulica sin necesidad de añadir carga adicional de refrigerante. Sin limitación de distancia entre la unidad exterior y la bomba de calor. Tecnología única de desescarche: desescarche a compresor parado sin necesidad de inversión de ciclo que permite reducir la duración y la reptitividad de los mismos. Rendimientos estacionales considerablemente superiores a los de la aerotermia convencional. Control vía Internet con el kit ecoSMART easynet. Peso: 54 kg / 92 kg / 175 kg Rango tª exterior: -12ºC a 42ºC Medidas: 670 x 790 x 500 / 900 x 1000 x 600 / 900 x 1800 x 600 La combinación de nuestras bombas de calor ecoGEO+ y nuestras unidades exteriores AU ofrecen una combinación entre la bomba de calor ecoGEO+ con captación aerotérmica o híbrida mediante unidades aerotérmicas exteriores en hogares. Entre las ventajas de estas instalaciones, está la capacidad de reducir los costes en la instalación y manterner la potencia en instalaciones en las que no es posible satisfacer la demanda únicamente mediante captación geotérmica. De este modo, este sistema con captación aerotérmica también se puede beneficiar de la tecnología HTR de las bombas de calor ecoGEO+. Gama AU, otra manera de abordar la aerotermia Las unidades aeroérmicas AU6, AU12 y AU 22 pueden funcionar como fuente de captación. La gama AU se puede utilizar como fuente de captación para nuestras bombas de calor ecoGEO+ sustituyendo o complementando la captación geotérmica (hibridación exclusiva Ecoforest) en instalaciones donde el sondeo geotérmico no es posible o está limitado.
