# Depósitos de ACS de serpentín simple de Ecoforest. Tamaños: de 200 a 2000 l - de Ecoforest

- Propiedad del archivo: CONSTRUNARIO
- Formato: FIEBDC-3/2012
- Programa: Construnario Versión 3.51
- Fecha de los precios: 10/06/2024
- Divisa: EUR

**DEPOSITOSIM** u Depósitos de ACS de serpentín simple de Ecoforest. Tamaños: de 200 a 2000 l - de Ecoforest
Depósitos de agua caliente sanitaria fabricados en acero INOX AISI 316 diseñados específicamente para las bombas de calor Ecoforest. Serpentin espiral corrugado flexible con superficie de contacto óptima y mejor transmisión de calor. Aislamiento térmico en espuma rígida de poliuretano inyectado libre de HCFC y acabado exterior en PVC semirrígido.
