# Depósitos de inercia de Ecoforest. En acero al carbono. De 80 a 2000 l - de Ecoforest

- Propiedad del archivo: CONSTRUNARIO
- Formato: FIEBDC-3/2012
- Programa: Construnario Versión 3.51
- Fecha de los precios: 10/06/2024
- Divisa: EUR

**DEPOSINER** u Depósitos de inercia de Ecoforest. En acero al carbono. De 80 a 2000 l - de Ecoforest
En Ecoforest buscamos la comodidad para nuestros clientes, por lo que contamos con una amplia gama de depósitos de inercia de alta calidad, especialmente diseñados para las bombas de calor, tanto la gama de bombas de calor aerotérmicas como las bombas de calor geotérmicas. Depósitos de inercia fabricados en acero al carbono diseñados específicamente para bombas de calor Ecoforest para calefacción y refrigeración. Depósitos de inercia para bombas de calor Entrada para dos sondas de temperatura (aplicación calefacción y aplicación refrigeración) y para resistencia de apoyo de calefacción. Aislamiento térmico en espuma rígida de poliuretano inyectado libre de HCFC y acabado exterior en PVC semirrígido.
