# Estufa de leña modelo Elba de Ecoforest. Potencia: 8 kW - de Ecoforest

- Propiedad del archivo: CONSTRUNARIO
- Formato: FIEBDC-3/2012
- Programa: Construnario Versión 3.51
- Fecha de los precios: 10/06/2024
- Divisa: EUR

**ELBA** u Estufa de leña modelo Elba de Ecoforest. Potencia: 8 kW - de Ecoforest
Estufa de leña modelo Elba de Ecoforest. Potencia: 8 kW Potencia: 8 kW Rendimiento: 80% Peso: 147 Kg Diámetro salida de gases: 150 mm La estufa de leña Elba combina un cuerpo redondo con laterales decorados en piedra. La combinación de piedra y acero aportará textura a cualquier estancia. Con 6kw de potencia, esta estufa es capaz de generar calor y confort para su hogar. Incluye • Hogar con vermiculita • Cajón cenicero de gran capacidad • Cristal curvo con visión panorámica del fuego • Laterales en piedra arenisca • Regulación de la entrada de aire • Vacuum cleaning system • Acabado gris antracita • Leñera cerrada • Guante de protección para carga
