# 11.25° DN110 mm PN16 PVC-O Socketed bend

- Propiedad del archivo: CONSTRUNARIO
- Formato: FIEBDC-3/2012
- Programa: Construnario Versión 3.51
- Fecha de los precios: 13/09/2024
- Divisa: EUR

| Código | Ud | Descripción | Precio |
|---|---|---|---|
| F110C1116B | u | 11.25° DN110 mm PN16 PVC-O Socketed bend | 2343 |
