# Codo PVC-O 22,5° DN225 mm PN16 BAR

- Propiedad del archivo: CONSTRUNARIO
- Formato: FIEBDC-3/2012
- Programa: Construnario Versión 3.51
- Fecha de los precios: 13/09/2024
- Divisa: EUR

| Código | Ud | Descripción | Precio |
|---|---|---|---|
| F225C2216B | u | Codo PVC-O 22,5° DN225 mm PN16 BAR | 98.36 |
