# Codo PVC-O 11,25° DN250 BAR PN16 BAR

- Propiedad del archivo: CONSTRUNARIO
- Formato: FIEBDC-3/2012
- Programa: Construnario Versión 3.51
- Fecha de los precios: 13/09/2024
- Divisa: EUR

| Código | Ud | Descripción | Precio |
|---|---|---|---|
| F250C1116B | u | Codo PVC-O 11,25° DN250 BAR PN16 BAR | 104.64 |
