# Reducción PVC-O DN250-200 mm PN16 BAR

- Propiedad del archivo: CONSTRUNARIO
- Formato: FIEBDC-3/2012
- Programa: Construnario Versión 3.51
- Fecha de los precios: 13/09/2024
- Divisa: EUR

| Código | Ud | Descripción | Precio |
|---|---|---|---|
| F250R20016B | u | Reducción PVC-O DN250-200 mm PN16 BAR | 89.38 |
