# TOM® Oriented PVC pipe (PVC-O) DN400 PN16 for reused water, purple colour

- Owner of the file: CONSTRUNARIO
- Format: FIEBDC-3/2012
- Program: Construnario Versión 3.51
- Date of prices: 13/09/2024
- Currency: EUR
- Code: molecor-tecn

**PTOM40016M** TOM® Oriented PVC pipe (PVC-O) DN400 PN16 for reused water, purple colour
TOM® Oriented PVC pipe (PVC-O) class 500. Overall service coefficient 1.4, nominal diameter 400 mm, union by elastomeric sealing ring, for a working pressure of 16 bar, 5,95 m of total length. Pipe in a trench with a bed of sand, backfilled 30 cm over the top and tamped on both sides with auxiliary means, without including excavation and later trench backfill, placed according to the NFE-IFA-11.

| Code | Unit | Description | Quantity | Price | Amount |
|---|---|---|---|---|---|
| M05EN020 | h | 84 CV pneumatic, hydraulic excavator (machinery) | 0.015 | 39.07 | 0.59 |
| MOC064 | h | 1st Officer, heating plumber (labour) | 0.110 | 18.92 | 2.08 |
| MOC065 | h | Construction worker (labour) | 0.080 | 15.93 | 1.27 |
| MTCArenaR06 | m3 | River sand 0/6 mm (material) | 0.230 | 17.27 | 3.97 |
| MTCLubricante | kg | Lubricant (material) | 0.010 | 5.74 | 0.06 |
| TOM40016M | m | TOM® Oriented PVC pipe (PVC-O) DN400 PN16 for reused water, purple colour (material) | 1.000 | 81.59 | 81.59 |
|  |  | Direct costs |  |  | 89.56 |
