# Tubería TOM® PVC Orientado DN225 PN12.5 Reutilización, color morado

- Propiedad del archivo: CONSTRUNARIO
- Formato: FIEBDC-3/2012
- Programa: Construnario Versión 3.51
- Fecha de los precios: 13/09/2024
- Divisa: EUR

| Código | Ud | Descripción | Precio |
|---|---|---|---|
| TOM22512M | m | Tubería TOM® PVC Orientado DN225 PN12.5 Reutilización, color morado | 22.46 |
