# Tubería TOM® PVC Orientado DN500 PN20 Reutilización, color morado

- Propiedad del archivo: CONSTRUNARIO
- Formato: FIEBDC-3/2012
- Programa: Construnario Versión 3.51
- Fecha de los precios: 13/09/2024
- Divisa: EUR

| Código | Ud | Descripción | Precio |
|---|---|---|---|
| TOM50020M | m | Tubería TOM® PVC Orientado DN500 PN20 Reutilización, color morado | 138.85 |
