# 0010 Racor hembra 1 1/2"x50 - De Genebre

- Propiedad del archivo: CONSTRUNARIO
- Formato: FIEBDC-3/2012
- Programa: Construnario Versión 3.51
- Fecha de los precios: 28/06/2024
- Divisa: EUR

**GEN0010 08** u 0010 Racor hembra 1 1/2"x50 - De Genebre
Precio: 23.46
Racor hembra. Cuerpo y tuerca latón une-en 12165. Junta tórica nbr 70 negra din 3535/2 anillo junta acero inox. Aisi 304 anillo apriete acero inox. Aisi 304 racor hembra con bridas. Boquilla para gas: acero inox. Aisi 304 tornillo fijación: hierro ma 10x40 din 933 arandela dentada: hierro ma 10 din 6978. Medida 1 1/2"x50. Código EAN: 8428381000136
