# Racor macho 2" x 63 de Genebre - De Genebre

- Propiedad del archivo: CONSTRUNARIO
- Formato: FIEBDC-3/2012
- Programa: Construnario Versión 3.51
- Fecha de los precios: 23/10/2024
- Divisa: EUR

**GEN0015 09** u Racor macho 2" x 63 de Genebre - De Genebre
Precio: 41.70
Racor macho 2" x 63 de Genebre 1. Presión máxima de trabajo 25 bar (PN-25). 2. Construcción en latón forjado de cuerpo y tapa según UNE-EN 12165. 3. Extremo roscado macho s/ISO 7/1 (EN 10226-1). 4. Conexión a tubería mediante sistema de apriete diseño “Valvex”. 5. Anillo de apriete en latón niquelado. 6. Anillo tope en acero inox AISI 304. 7. Temperatura de trabajo de -20ºC a +110ºC. 8. Aplicable para la unión de tubo de polietileno de baja,media y alta densidad. Racor macho. Cuerpo y tuerca latón une-en 12165. Junta tórica nbr 70 negra din 3535/2. Anillo junta acero inox. Aisi 304. Anillo apriete acero inox. Aisi 304. Racor macho con bridas. Boquilla para gas: acero inox. Aisi 304 tornillo fijación: hierro ma 10x40 din 933 arandela dentada: hierro ma 10 din 6978. Medida 2"x63. Código EAN: 8428381000228
