# Racor recto macho con bridas 2 1/2" x 75 de Genebre - De Genebre

- Propiedad del archivo: CONSTRUNARIO
- Formato: FIEBDC-3/2012
- Programa: Construnario Versión 3.51
- Fecha de los precios: 23/10/2024
- Divisa: EUR

**GEN0017 10** u Racor recto macho con bridas 2 1/2" x 75 de Genebre - De Genebre
Precio: 64.47
Racor recto macho con bridas 2 1/2" x 75 de Genebre 1. Racor recto macho, paso total. 2. Presión máxima de trabajo 16 bar (PN-16). 3. Construcción en latón forjado de cuerpo y tapa según UNE-EN 12165. 4. Extremo roscado BSP macho según ISO 7/1. 5. Conexión a tubería mediante sistema de apriete diseño Genebre “Rac-Ge”. 6. Anillo de apriete y anillo tope en latón cromado. 7. Temperatura de trabajo de –10ºC a +90ºC. 8. Aplicable para la unión de tubo de polietileno de baja, media y alta densidad. Racor recto macho pn 16. Paso total. Construcción en latón forjado de cuerpo y tapa s/une-en 12165. Extremo roscado gas macho s/iso 7/1. Conexión a tubería mediante sistema de apriete diseño Genebre "Rac-Ge", anillo de apriete fabricado en latón especial con tratamiento superficial. Temp. De trabajo de -20ºc a+110ºc. Aplicable para la unión de tubo de polietileno de baja, media y alta densidad. Medida 2 1/2"x75. Código EAN: 8428381225980
