# 0020 Racor acoplamiento recto 1 1/4"x40 - De Genebre

- Propiedad del archivo: CONSTRUNARIO
- Formato: FIEBDC-3/2012
- Programa: Construnario Versión 3.51
- Fecha de los precios: 02/07/2024
- Divisa: EUR

**GEN0020 07** u 0020 Racor acoplamiento recto 1 1/4"x40 - De Genebre
Precio: 24.36
Racor acoplamiento recto cuerpo y tuerca latón une-en 12165. Junta tórica nbr 70 negra din 3535/2. Anillo junta acero inox. Aisi 304. Anillo apriete acero inox. Aisi 304. Medida 1 1/4"x40. Código EAN: 8428381000280
