# 0022 Racor acoplamiento recto con bridas 90x90 - De Genebre

- Propiedad del archivo: CONSTRUNARIO
- Formato: FIEBDC-3/2012
- Programa: Construnario Versión 3.51
- Fecha de los precios: 28/06/2024
- Divisa: EUR

**GEN0022 11** u 0022 Racor acoplamiento recto con bridas 90x90 - De Genebre
Precio: 155.24
Racor acoplamiento recto. Pn 16. Paso total. Construcción en latón forjado de cuerpo y tapa s/une-en 12165. Extremo roscado gas hembra s/iso 7/1. Conexión a tubería mediante sistema de apriete diseño genebre "rac-ge". Anillo de apriete fabricado en latón especial con tratamiento superficial. Temp. De trabajo de -20ºc a+110ºc. Aplicable para la unión de tubo de polietileno de baja, media y alta densidad. Con bridas. Medida 90x90. Código EAN: 8428381226895
