# Racor “T” triple 20 de Genebre - De Genebre

- Propiedad del archivo: CONSTRUNARIO
- Formato: FIEBDC-3/2012
- Programa: Construnario Versión 3.51
- Fecha de los precios: 23/10/2024
- Divisa: EUR

**GEN0030 04** u Racor “T” triple 20 de Genebre - De Genebre
Precio: 12.66
Racor “T” triple 20 de Genebre 1. Presión máxima de trabajo 25 bar (PN-25). 2. Construcción en latón forjado de cuerpo y tapa según UNE-EN 12165. 3. Conexión a tubería mediante sistema de apriete diseño “Valvex”. 4. Anillo de apriete en latón niquelado. 5. Anillo tope en acero inox AISI 304. 6. Temperatura de trabajo de -20ºC a +110ºC. 7. Aplicable para la unión de tubo de polietileno de baja, media y alta densidad. Racor "T" triple cuerpo y tuerca latón une-en 12165. Junta tórica nbr 70 negra din 3535/2. Anillo junta acero inox. Aisi 304. Anillo apriete acero inox. Aisi 304. Medida 1/2"x20. Código EAN: 8428381000372
