# Racor “T” hembra 1 1/2" x 50 de Genebre - De Genebre

- Propiedad del archivo: CONSTRUNARIO
- Formato: FIEBDC-3/2012
- Programa: Construnario Versión 3.51
- Fecha de los precios: 24/10/2024
- Divisa: EUR

**GEN0035 08** u Racor “T” hembra 1 1/2" x 50 de Genebre - De Genebre
Precio: 52.94
Racor “T” hembra 1 1/2" x 50 de Genebre 1. Presión máxima de trabajo 25 bar (PN-25). 2. Construcción en latón forjado de cuerpo y tapa según UNE-EN 12165. 3. Extremo roscado gas (BSP) hembra s/ISO 228/1. 4. Conexión a tubería mediante sistema de apriete diseño “Valvex”. 5. Anillo de apriete en latón niquelado. 6. Anillo tope en acero inox AISI 304. 7. Temperatura de trabajo de -20ºC a +110ºC. 8. Aplicable para la unión de tubo de polietileno de baja,media y alta densidad. Racor "T" hembra cuerpo y tuerca latón une-en 12165 junta tórica: nbr 70 negra din 3535/2. Anillo junta: acero inox. Aisi 304 anillo apriete: acero inox. Aisi 304. Medida 1 1/2"x50. Código EAN: 8428381000495
