# 0045 Racor codo hembra 2"x63 - De Genebre

- Propiedad del archivo: CONSTRUNARIO
- Formato: FIEBDC-3/2012
- Programa: Construnario Versión 3.51
- Fecha de los precios: 02/07/2024
- Divisa: EUR

**GEN0045 09** u 0045 Racor codo hembra 2"x63 - De Genebre
Precio: 59.56
Racor codo hembra. Cuerpo y tuerca: latón une-en 12165. Junta tórica: nbr 70 negra din 3535/2. Anillo junta: acero inox. Aisi 304. Anillo apriete: acero inox. Aisi 304. Medida 2"x63. Código EAN: 8428381000662
