# Racor “L” codo hembra con fijación a pared 1/2" x 20 de Genebre - De Genebre

- Propiedad del archivo: CONSTRUNARIO
- Formato: FIEBDC-3/2012
- Programa: Construnario Versión 3.51
- Fecha de los precios: 24/10/2024
- Divisa: EUR

**GEN0048 04** u Racor “L” codo hembra con fijación a pared 1/2" x 20 de Genebre - De Genebre
Precio: 7.82
1. Racor “L” codo hembra con fijación a pared. 2. Presión máxima de trabajo 25 bar (PN-25). 3. Construcción en latón forjado de cuerpo y tapa según UNE-EN 12165. 4. Extremo roscado gas (BSP) hembra s/ISO 228/1. 5. Conexión a tubería mediante sistema de apriete diseño Genebre “Valvex”. 6. Anillo de apriete en latón niquelado. 7. Anillo tope en acero Inox AISI 304. 8. Temperatura de trabajo de -20ºC a +110ºC. 9. Aplicable para la unión de tubo de polietileno de baja, media y alta densidad. Código EAN: 8428381016212
