# Racor “L” codo a compresión 20 de Genebre - De Genebre

- Propiedad del archivo: CONSTRUNARIO
- Formato: FIEBDC-3/2012
- Programa: Construnario Versión 3.51
- Fecha de los precios: 24/10/2024
- Divisa: EUR

**GEN0050 04** u Racor “L” codo a compresión 20 de Genebre - De Genebre
Precio: 8.93
Racor “L” codo a compresión 20 de Genebre 1. Racor “L”. 2. Presión máxima de trabajo 25 bar (PN-25). 3. Construcción en latón forjado de cuerpo y tapa según UNE-EN 12165. 4. Conexión a tubería mediante sistema de apriete diseño Genebre “Valvex”. 5. Anillo de apriete en latón niquelado. 6. Anillo tope en acero Inox AISI 304. 7. Temperatura de trabajo de -20ºC a +110ºC. 8. Aplicable para la unión de tubo de polietileno de baja, media y alta densidad. Racor "L" codo a compresión cuerpo y tuerca: latón une-en 12165. Junta tórica: nbr 70 negra din 3535/2. Anillo junta: hierro p04 cincado. Código EAN: 8428381000693
