# 0055 Boquilla para gas y agua caliente INOX 1 1/2"x50 - De Genebre

- Propiedad del archivo: CONSTRUNARIO
- Formato: FIEBDC-3/2012
- Programa: Construnario Versión 3.51
- Fecha de los precios: 02/07/2024
- Divisa: EUR

**GEN0055 08** u 0055 Boquilla para gas y agua caliente INOX 1 1/2"x50 - De Genebre
Precio: 4.62
Boquilla inoxidable. Boquilla inoxidable de refuerzo para la utilización de racores en gas y agua caliente. Medida 1 1/2"X50. Código EAN: 8428381000815
