# 0056 Junta tórica 20 - De Genebre

- Propiedad del archivo: CONSTRUNARIO
- Formato: FIEBDC-3/2012
- Programa: Construnario Versión 3.51
- Fecha de los precios: 02/07/2024
- Divisa: EUR

**GEN0056 04** u 0056 Junta tórica 20 - De Genebre
Precio: 0.58
Junta tórica 20. Código EAN: 8428381000853
