# 0056 Junta tórica 63 - De Genebre

- Propiedad del archivo: CONSTRUNARIO
- Formato: FIEBDC-3/2012
- Programa: Construnario Versión 3.51
- Fecha de los precios: 02/07/2024
- Divisa: EUR

**GEN0056 09** u 0056 Junta tórica 63 - De Genebre
Precio: 1.67
Junta tórica 63. Código EAN: 8428381000907
