# Junta tórica 90 de Genebre - De Genebre

- Propiedad del archivo: CONSTRUNARIO
- Formato: FIEBDC-3/2012
- Programa: Construnario Versión 3.51
- Fecha de los precios: 24/10/2024
- Divisa: EUR

**GEN0056 11** u Junta tórica 90 de Genebre - De Genebre
Precio: 5.18
Junta tórica 90 de Genebre Material: NBR Junta tórica 90. Código EAN: 8428381000921
