# 0057 Anillo junta tórica 75 - De Genebre

- Propiedad del archivo: CONSTRUNARIO
- Formato: FIEBDC-3/2012
- Programa: Construnario Versión 3.51
- Fecha de los precios: 02/07/2024
- Divisa: EUR

**GEN0057 10** u 0057 Anillo junta tórica 75 - De Genebre
Precio: 8.10
Anillo junta tórica 75. Código EAN: 8428381000990
