# 0058 Anillo de apriete 25 - De Genebre

- Propiedad del archivo: CONSTRUNARIO
- Formato: FIEBDC-3/2012
- Programa: Construnario Versión 3.51
- Fecha de los precios: 28/06/2024
- Divisa: EUR

**GEN0058 05** u 0058 Anillo de apriete 25 - De Genebre
Precio: 1.97
Anillo de apriete 25. Código EAN: 8428381001027
