# 0058 Anillo de apriete 40 - De Genebre

- Propiedad del archivo: CONSTRUNARIO
- Formato: FIEBDC-3/2012
- Programa: Construnario Versión 3.51
- Fecha de los precios: 02/07/2024
- Divisa: EUR

**GEN0058 07** u 0058 Anillo de apriete 40 - De Genebre
Precio: 4.73
Anillo de apriete 40. Código EAN: 8428381001041
